# Zaunbau AM Schüttorf 26/27
Angebotsaufforderung (GAEB 90, DA83)
Währung: EUR
Auftraggeber: Autobahn GmbH des Bundes

## Zaunbau AM Schüttorf 26/27
Datum: 27.05.26

### Bereich 00 Zaunbauarbeiten an der A30/A31

#### Abschnitt 00.00 Baustelleneinrichtung

**00.00.0001 Bauanlaufbesprechung**
Durchführung einer Bauanlaufbesprechung einschließlich
Besichtigung der Baustrecken vor Beginn der
Gehölzpflegearbeiten zur Vorbereitung und Abstimmung
der Leistungsausführung.

Gemeinsame Bauanlaufbesprechung mit dem AG unter
Teilnahme des AN und der verantwortlichen Bauleitung.
Menge: 1,000 Psch

**00.00.0002 Baustelle einrichten**
Geräte, Werkzeuge und sonstige Betriebsmittel, die zur
vertragsgemässen Durchführung der Bauleistungen
erforderlich sind, auf die Baustelle bringen,
bereitstellen und betriebsfertig aufstellen, einschl.
der dafür notwendigen Arbeiten.
Strom-, Wasser-,  sowie Entsorgungseinrichtungen und
dgl. für die Baustelle, soweit erforderlich herstellen.
Oberbodenarbeiten einschl. Beseitigung von Aufwuchs
fuer die Baustelleneinrichutng, soweit erforderlich,
ausführen.
Bei Bedarf Zufahrtswege zur Baustelle sowie
Lagerplätze, sonstige Befestigungen und Wege im
Baustellenbereich anlegen.
Kosten für  Vorhalten, Unterhalten und Betreiben der
Geräte, Anlagen und Einrichtungen werden nicht mit
dieser Pauschale, sondern mit den Einheitspreisen der
betreffenden Teilleistungen vergütet.
Soweit nicht für bestimmte Leistungen fuer das
Einrichten der Baustelle gesonderte Positionen im
Leistungsverzeichnis enthalten sind, gilt die Pauschale
fuer alle Leistungen dieses Abschnitts.
Menge: 1,000 Psch

**00.00.0003 Baustelle räumen**
Baustelle von allen Geräten, Anlagen, Einrichtungen
und dgl. räumen.
Benutzte Flächen und Wege entsprechend dem
ursprünglichen Zustand unter Wahrung der
landschaftspflegerischen Belange ordnungsgemäss
herrichten.
Verunreinigungen beseitigen.
Soweit nicht für bestimmte Leistungen für das Räumen
der Baustelle gesonderte Positionen im
Leistungsverzeichniss enthalten sind, gilt die
Pauschale fuer alle Leistungen dieses Abschnitts.
Menge: 1,000 Psch

#### Abschnitt 00.01 Verkehrssicherung

**00.01.0001 Verkehrssicherung Sperrung Hauptfahrstreifen**
Einrichtungen zur Verkehrssicherung und
Verkehrsregelung nach Verkehrszeichenplan gemäß Anlage
incl. Verwendung von Vorwarntafeln in LED-Ausführung,
bei Bauarbeiten auf
Autobahnen für die Dauer der geplanten Bauzeit, unter
Aufrechterhaltung des Verkehrs aufbauen, unterhalten,
betreiben, umsetzen und abbauen. Die in der
Baubeschreibung benannten Vorgaben sind zu beachten.
Ersatz zerstörter und abhanden gekommener Teile der
Einrichtung wird nicht gesondert vergütet.
Arbeitsstelle von max. Dauer ein Tag (nur bei
Tageslicht!).
Einschließlich Vorbeschilderung und Vorwarneinrichtung.
Verkehrsführung jeden Tag auf- und abbauen, ggf.
umsetzen.
Das Aufstellen von erforderlichen
Verkehrsführungsplänen sowie das Einholen der
verkehrsbehördlichen Anordnung einschl. der
anfallenden Gebühren ist Sache des AN.

Die Pauschale gilt für sämtliche Leistungen der
Verkehrssicherung für die auszuführenden Leistungen.
Menge: 1,000 Psch

**00.01.0002 Verkehrssicherung Arbeiten Rastplatz**
Einrichtungen zur Verkehrssicherung und
Verkehrsregelung nach Verkehrszeichenplan "09 Vzplan
Arbeiten auf Rastplätzen" (siehe Anlage) incl.
Verwendung von Vorwarntafeln in LED-Ausführung, bei
Bauarbeiten auf Autobahnen für die Dauer der geplanten
Bauzeit, unter Aufrechterhaltung des Verkehrs aufbauen,
unterhalten, betreiben, umsetzen und abbauen. Die in
der Baubeschreibung benannten Vorgaben sind zu
beachten. Ersatz zerstörter und abhanden gekommener
Teile der Einrichtung wird nicht gesondert vergütet.
Arbeitsstelle von max. Dauer ein Tag (nur bei
Tageslicht!). Einschließlich Vorbeschilderung und
Vorwarneinrichtung. Verkehrsführung jeden Tag auf- und
abbauen, ggf. umsetzen.
Das Aufstellen von erforderlichen
Verkehrsführungsplänen sowie das Einholen der
verkehrsbehördlichen Anordnung einschl. der
anfallenden Gebühren ist Sache des AN.
Die Pauschale gilt für sämtliche Leistungen der
Verkehrssicherung und -führung dieses Abschnittes
des Leistungsverzeichnisses.

Die Pauschale gilt für sämtliche Leistungen der
Verkehrssicherung auf allen zu bearbeitenden
Rastplätzen.
Menge: 1,000 Psch

#### Abschnitt 00.02 Vorbereitende Arbeiten

**00.02.0001 Zauntrasse fräsen (bis 25 cm Durchmesser)**
Zauntrasse entsprechend der Datenblätter

Anlage_1_Datenblätter

fräsen.

Zauntrasse nach Angabe des AG in mind. 4 m Breite (jew.
2 m links und rechts des Zauns) bearbeiten.
Geländeneigung 1 : 4 bis 1 : 1,5. Schnitthöhe ca. 10
bis 20 cm über dem Boden.

Sämtliche Strauchwurzeln und Baumstubben bis 25 cm an
der Schnittfläche sind so auszufräsen bzw. zu
zerspanen, dass ein erneutes Einwachsen in den
Wildschutzzaun vermieden wird. Frästiefe mindestens 20
cm.

Wurzel-/ Fräsmaterial in der Fläche belassen und
gleichmäßig einplanieren. Die Geländeoberfläche ist so
einzuebnen und aufzuräumen, dass der neue
Wildschutzzaun einen einwandfreien Bodenschluss erhält.

Die Funktionsfähigkeit der Entwässerungseinrichtungen
darf nicht beeinträchtigt werden.

Die Verwertung von abzufahrendem Material wird nicht
gesondert vergütet. Kosten der Verwertung in den EP
einrechnen.

Auf-den-Stock-setzen = ca. 100 v. H. des Bestandes.
Menge: 16045,000 m

**00.02.0002 Vorhandenen Wildschutzzaun abbauen**
Vorhandenen Wildschutzzaun entsprechend der
Datenblätter

Anlage_1_Datenblätter

abbauen.

Wildschutzzaun auf Böschungsoberkanten im Einschnitt
und am Dammfuß.
Höhe des Zauns: 1,60 bis 1,80 m.
Pfosten aus Vollkunststoff, D=12cm,
nach DIN 50 976. Pfostenlänge 2,50 m.
Pfostenabstand 4,00 bis 5,00 m.
Pfosten in Boden der Klassen 1-5 ZVB/E-StB 02.
Knotengeflecht aus glattem Draht 2,5 mm.
Senkrechtdrähte im Knotengeflecht 15 cm Abstand,
Waagerechtdrähte im Knotengeflecht 5-20 cm Abstand.

Einschließlich folgender Leistungen:
- Abbau Rundhölzer, Länge ca. 90 cm, Durchmesser 4-6 cm
in Feldmitte bzw. in 2,0 bis 2,5 m Abstand.
- Abbau sämtlicher Verstrebungen (Endverstrebungen sind
einfach versrebt, Eckverstrebungen und jeder 10.
Pfosten
sind doppelt verstrebt).
- Abbau von zusätzlichen Pfosten an den Stellen, an
denen
die Geländeform oder sonstige Umstände einen geringeren
Pfostenabstand als 4,00 m erfordern.
- Abbau von zusätzlichen Pfosten, die zur Verstärkung
abgängiger vorhandener Pfosten eingebaut wurden.
- Ausbau vorhandener Wühldrähte.
- Abbau des Geflechts an Bauwerken (einschließlich der
Geflechtanschlussschienen) und Zauntüren.
- Abbau von Grabenverbau, bestehend aus mit Draht des
durchgehenden Zauns verbundenem Drahtgeflecht und in
die
Böschung eingeschlagenen Pfosten.

Leistungen einschließlich aller erforderlichen Erd- und
sonstigen Nebenarbeiten. Sämtliche Materialien direkt
vonder Baustelle entfernen und einer Verwertung nach
Wahl
desAN zuführen.

Eine Materiallagerung im Seitenraum der
Autobahn ist nicht zulässig. Verwertung wird nicht
gesondert
vergütet. Verwertung nach Unterlagen des AG nachweisen.
Menge: 16045,000 m

**00.02.0003 Suchgraben herstellen Tiefe bis 1,25 m*nur Handschacht. Boden einb.u.v.*Abrechnung Abtrag**
Suchgraben nach Unterlagen des AG einschließlich Handschachtung herstellen. Aushub zur Wiederverwendung
seitlich lagern. Beschreibung der Homogenbereiche nach
Unterlagen des AG.
Grabentiefe bis 1,25 m.
Nur Handschachtung.
Seitlich gelagerten Boden einbauen und verdichten.
Menge: 1,500 m3
Zuordnung: 108

#### Abschnitt 00.03 Wildschutzzaun herstellen

**00.03.0001 Wildschutzzaun (Stahlpf. 4 m Abstand) herstellen, h = 1,6 m**
Wildschutzzaun entsprechend der Datenblätter:

Anlage_1_Datenblätter

herstellen.

Wildschutzzaun auf Böschungsoberkanten im Einschnitt
und am Dammfuß.

Drahtgeflecht auf straßenabgewandter Pfahlseite
anordnen und 10 cm umknicken, so dass ein lückenloser
Bodenschluss entsteht. Bodenunebenheiten sind ggf. zu
schließen.

Drahtgeflecht am Pfahl befestigen, Geflechtbahnen
durch feuerverzinkte Spannschlösser fachgerecht
verbinden. Das Geflecht muss straff verspannt sein.
Jeder Waagerechtdraht ist zu verspannen (= 23 Stück
Geflechtspanner je Verbindungsstelle).
Wühldraht aus 2,5 mm dickem Stacheldraht mit
Starkverzinkung entlang des Fußdrahtes anbringen,
mitführen und an den Pfosten und Heringen abrisssicher
befestigen.

Sprungdraht aus 2,5 mm dickem Stahldraht mit
Starkverzinkung 10 cm über dem obersten Längsdraht
anbringen.

Jeder 10. Pfosten doppelseitig verstreben. Streben aus
1" Stahlrohr mit Alustrebenkappe, Materialstärke 2 mm,
feuerverzinkt nach DIN 50976. Befestigung der Streben
mit verzinkten Stahlschellen und Edelstahlschrauben.

Jeden 10. Pfosten und beidseitige Streben
in Betonfundamente C 25/30 XF 2 setzen, Fundamente
mit 25 cm Durchmesser, 70 cm tief.

Einbau der über jeden 10. Pfosten hinaus gehenden
Verstrebungen und Betonfundamente werden gesondert
vergütet.

Erforderliche Erdarbeiten und sonst. Nebenarbeiten
werden nicht gesondert berechnet. Überschüssiger
Boden ist seitlich im Baugelände einzuplanieren.
Zaunhöhe einschl. Sprungdraht, Pfosten aus
1 1/4 "Stahlrohr, Materialstärke 2 mm, feuerverzinkt
nach DIN 50 976.

Pfostenlänge 2,30 m mit Kunststoffkappe und 5 Stück
Kunststoffspanndrahthaltern mit Edelstahlnagel.
Pfostenabstand 4,00 m.
Pfosten min. 70 cm tief in Boden einlassen.

Knotengeflecht aus glattem Draht DU 2,5 mm mit
Starkverzinkung, niederwildsicher, Höhe 1,80 m.
Senkrechtdrähte im Knotengeflecht 15 cm Abstand.
Waagerechtdrähte im Knotengeflecht 5 bis 20 cm Abstand.

Es müssen bis zu einer Höhe von 80 cm die waagerechten
Drähte einen Abstand von <= 5 cm haben.
Produkt: Wildgatter, Typ: AS 160/23/15 M oder
gleichwertiger Art.
Knotengeflecht fachgerecht incl. aller erforderlichen
Kleinteile montieren und spannen. Das Knotengeflecht
ist  an mindestens vier Punkten an den Pfosten zu
befestigen.

Knotengeflecht gegen Schwarzwild durch Einsetzen
50 cm langer Metallheringe nach DIN 50 976 verzinkt,
Materialstärke 2,5 mm, 2 Stück je 5m-Feld, min. 40 cm
tief und durch Befestigen des unteren Waagerechtdrahtes
sowie des Wühldrahtes sichern. Bei Geländeunebenheiten
sind nach Erfordernis zusätzliche Heringe
einzuschlagen, um einen optimalen Bodenschluss des
Geflechtes zu gewährleisten.
Einbau des Zaunes einschl. aller gelände- und
Untergrund
bedingten Erschwernisse (bis Bodenklasse 5 ZVB/E StB
02) sowie Erschwernisse durch vorh. Gehölzbestand und
sonst. Hindernisse sofern nachfolgend nicht anders
erwähnt. Zaunbau quer zur Böschungskante mit Neigungen
steiler 1:1,5 wird gesondert vergütet.
Menge: 3220,000 m

**00.03.0002 Wildschutzzaun (Stahlpf. 4 m Abstand) herstellen, h = 1,8 m**
Wildschutzzaun entsprechend der Datenblätter:

Anlage_1_Datenblätter

herstellen.

Wildschutzzaun auf Böschungsoberkanten im Einschnitt
und am Dammfuß.

Drahtgeflecht auf straßenabgewandter Pfahlseite
anordnen und 10 cm umknicken, so dass ein lückenloser
Bodenschluss entsteht. Bodenunebenheiten sind ggf. zu
schließen.

Drahtgeflecht am Pfahl befestigen, Geflechtbahnen
durch feuerverzinkte Spannschlösser fachgerecht
verbinden. Das Geflecht muss straff verspannt sein.
Jeder Waagerechtdraht ist zu verspannen (= 23 Stück
Geflechtspanner je Verbindungsstelle).
Wühldraht aus 2,5 mm dickem Stacheldraht mit
Starkverzinkung entlang des Fußdrahtes anbringen,
mitführen und an den Pfosten und Heringen abrisssicher
befestigen.

Sprungdraht aus 2,5 mm dickem Stahldraht mit
Starkverzinkung 10 cm über dem obersten Längsdraht
anbringen.

Jeder 10. Pfosten doppelseitig verstreben. Streben aus
1" Stahlrohr mit Alustrebenkappe, Materialstärke 2 mm,
feuerverzinkt nach DIN 50976. Befestigung der Streben
mit verzinkten Stahlschellen und Edelstahlschrauben.

Jeden 10. Pfosten und beidseitige Streben
in Betonfundamente C 25/30 XF 2 setzen, Fundamente
mit 25 cm Durchmesser, 70 cm tief.

Einbau der über jeden 10. Pfosten hinaus gehenden
Verstrebungen und Betonfundamente werden gesondert
vergütet.

Erforderliche Erdarbeiten und sonst. Nebenarbeiten
werden nicht gesondert berechnet. Überschüssiger
Boden ist seitlich im Baugelände einzuplanieren.
Zaunhöhe einschl. Sprungdraht 1,80 m, Pfosten aus
1 1/4 "Stahlrohr, Materialstärke 2 mm, feuerverzinkt
nach DIN 50 976.

Pfostenlänge 2,50 m mit Kunststoffkappe und 5 Stück
Kunststoffspanndrahthaltern mit Edelstahlnagel.
Pfostenabstand 4,00 m.
Pfosten min. 70 cm tief in Boden einlassen.

Knotengeflecht aus glattem Draht DU 2,5 mm mit
Starkverzinkung, niederwildsicher, Höhe 1,80 m.
Senkrechtdrähte im Knotengeflecht 15 cm Abstand.
Waagerechtdrähte im Knotengeflecht 5 bis 20 cm Abstand.

Es müssen bis zu einer Höhe von 80 cm die waagerechten
Drähte einen Abstand von <= 5 cm haben.
Produkt: Wildgatter, Typ: AS 180/23/15 M oder
gleichwertiger Art.
Knotengeflecht fachgerecht incl. aller erforderlichen
Kleinteile montieren und spannen. Das Knotengeflecht
ist  an mindestens vier Punkten an den Pfosten zu
befestigen.

Knotengeflecht gegen Schwarzwild durch Einsetzen
50 cm langer Metallheringe nach DIN 50 976 verzinkt,
Materialstärke 2,5 mm, 2 Stück je 5m-Feld, min. 40 cm
tief und durch Befestigen des unteren Waagerechtdrahtes
sowie des Wühldrahtes sichern. Bei Geländeunebenheiten
sind nach Erfordernis zusätzliche Heringe
einzuschlagen, um einen optimalen Bodenschluss des
Geflechtes zu gewährleisten.
Einbau des Zaunes einschl. aller gelände- und
Untergrund
bedingten Erschwernisse (bis Bodenklasse 5 ZVB/E StB
02) sowie Erschwernisse durch vorh. Gehölzbestand und
sonst. Hindernisse sofern nachfolgend nicht anders
erwähnt. Zaunbau quer zur Böschungskante mit Neigungen
steiler 1:1,5 wird gesondert vergütet.
Menge: 12825,000 m

**00.03.0003 Zulage zusätzliche Verstrebungen (Stahlpf.) herstellen**
Streben wie in OZ 00.03.0001.
beschrieben liefern und
fachgerecht einbauen.
Streben für Eckpfosten (doppelseitig) und Endpfosten
(einseitig) sowie sonstige über die OZ 00.03.0001
hinausgehend erforderliche Streben.
Doppelseitige Verstrebung für jeden 10. Pfosten wird
mit OZ 00.03.0001. vergütet.
Anzahl und Anordnung der Streben in Kurven- und
Böschungsbereichen nach Erfordernis.
Streben in Betonfundamente C 25/30 XF 2 setzen,
Fundamente mit 25 cm Durchmesser, 70 cm tief.
Einschließlich aller erforderlichen Kleinteile, Erd-
und Nebenarbeiten. Überschüssigen Boden seitlich
im Baugelände einplanieren.
Abgerechnet wird je Stück Strebe.
Als Zulage zu OZ 00.03.0001.
Menge: 6,000 St

**00.03.0004 Zulage zusätzliche Betonfundament herstellen**
Pfosten der OZ 00.03.0001. in
Betonfundament
C 25/30 XF 2 setzen, Fundamente mit 25 cm Durchmesser,
70 cm tief.
Die OZ gilt für Betonfundamente für alle End- und
Eckpfosten sowie für sonstige Fundamente, die über die
in OZ 00.03.0001 enthaltenen Fundamente hinausgehen.
Betonfundamente für jeden 10. Pfosten einschl. deren
Verstrebungen werden mit OZ 00.03.0001.  vergütet.
Einschließlich aller erforderlichen Erd- und Nebenarbeiten. Überschüssigen Boden seitlich in Baugelände
einplanieren.
Als Zulage zu OZ 00.03.0001.
Menge: 55,000 St

**00.03.0005 Grabenverbau herstellen**
Verbau im Bereich von Gräben und Mulden herstellen.
Die vom Wildschutzzaun zu überspringenden Gräben
und Mulden wildsicher verbauen. Dabei ist unterhalb
des Fußdrahtes ein Geflecht der gleichen Art wie das
des Zaunes so anzubringen, dass das Profil des Grabens
und der Mulde wildsicher verbaut ist.
Das Geflecht ist mit den unteren Maschen des
überquerenden Zaunes zu verbinden, während in die
Böschung Metallheringe (Länge örtlich ermitteln) bzw.
Stahlrohrpfosten gemäß OZ einzuschlagen
und mit dem Geflecht zu verbinden sind, so dass ein
einwandfreier Bodenanschluss hergestellt ist.
Einschließlich aller erforderlichen Nebenarbeiten und
Kleinteile.
Herstellung in Teilflächen.
Menge: 1,500 m2

**00.03.0006 Anschluss an Bauwerk herst.; m. Anschl.-Schiene (Zaunhöhe = 1,6 m)**
Anschluss des Wildschutzzaunes, h = 1,60 m, an
Widerlager oder Brückenflügel von Brückenbauwerken oder
an Lärmschutzwände herstellen.
Geflecht des Wildschutzzaunes an vorhandene
Geflechtanschlussschienen befestigen.
Einschließlich aller erforderlichen Nebenarbeiten und
Kleinteile.
Menge: 1,000 St

**00.03.0007 Anschluss an Bauwerk herst.; m. Anschl.-Schiene (Zaunhöhe = 1,8 m)**
Anschluss des Wildschutzzaunes, h = 1,80 m, an
Widerlager oder Brückenflügel von Brückenbauwerken oder
an Lärmschutzwände herstellen.
Geflecht des Wildschutzzaunes an vorhandene
Geflechtanschlussschienen befestigen.
Einschließlich aller erforderlichen Nebenarbeiten und
Kleinteile.
Menge: 12,000 St

**00.03.0008 Anschluss an vorh. WSZ herst.**
Anschluss des Wildschutzzaunes, h = 1,60 bis 1,80 m, an
Zauntüren und -toren herstellen. Geflecht des
Wildschutzzaunes an vorh. Geflechtanschlussschienen
befestigen.
Abgerechnet wird der einseitige Anschluss an Zauntüren
bzw. -toren.
Einschließlich aller erforderlichen Nebenarbeiten und
Kleinteile.
Menge: 29,000 St

#### Abschnitt 00.04 Zauntore liefern

**00.04.0001 Lieferung von Tor für Wildschutzzaun (b= 2,0 m)**
Einflügeliges Tor für Wildschutzzaun zur
Autobahnmeisterei Schüttorf (siehe Anlage 5
Anfahrtskizze) liefern.

Torflügel aushängesicher. Sämtliche Stahlteile
feuerverzinkt.
Rahmenhöhe = 1,80 m.
Rahmen aus Stahlrohr Durchmesser = 48 mm, verwindungssteif, einflügelig, einschließlich Anschlag.
Breite = 2,00 m.
Rahmenbespannung, Viereckgeflecht, 40x40x2,2 mm, dickverzinkt.
Torpfosten, Stahlrohr, Durchmesser = 89 mm, Wanddicke =
4,05 mm, mit erforderlichen Anschlussschienen für
Drahtbefestigung, einschließlich der erforderlichen
Verstrebungen.
Zylinderschloss verschließbar. Schloss liefert AG.
Menge: 10,000 St
Zuordnung: 128

**00.04.0002 Lieferung von Tor für Wildschutzzaun (b= 3,0 m)**
Einflügeliges Tor für Wildschutzzaun zur
Autobahnmeisterei Schüttorf (siehe Anlage 5
Anfahrtskizze) liefern.

Torflügel aushängesicher. Sämtliche Stahlteile
feuerverzinkt.
Rahmenhöhe = 1,80 m.
Rahmen aus Stahlrohr Durchmesser = 48 mm, verwindungssteif, einflügelig, einschließlich Anschlag.
Breite = 3,00 m.
Rahmenbespannung, Viereckgeflecht, 40x40x2,2 mm, dickverzinkt.
Torpfosten, Stahlrohr, Durchmesser = 89 mm, Wanddicke =
4,05 mm, mit erforderlichen Anschlussschienen für
Drahtbefestigung, einschließlich der erforderlichen
Verstrebungen.
Zylinderschloss verschließbar. Schloss liefert AG.
Menge: 10,000 St
Zuordnung: 128

USt %: 19,00
